# Grasschnitt/Winterdienst/Brückenreinigung ABz 1 - 2026-2029
Angebotsaufforderung (GAEB DA XML 3.2, DA83)
Projekt: 812A126L001
Währung: EUR
Nebenangebote zugelassen: ja
Vergabeart: Öffentliche Ausschreibung
Eröffnung: 26.02.2026 09:15:00
Ende der Zuschlagsfrist: 16.04.2026
Abgabeort: e-vergabeplattform
Auftraggeber: Wasserstraßen- und Schifffahrtsamt, Westdeutsche Kanäle, Emmericher Str. 201, 47138 Duisburg, Telefon 02034540, Fax 02034504333, E-Mail wsa-duisburg-meiderich@wsv.bund.de; Vergabenummer: 812-A1-26-L-001
Erstellt mit: GXML Toolbox V3.3 R20210630, iTWO_64 V10.0.894, 07.01.2026

## LOS 1: GRASSCHNITTARBEITEN 2026-2028
Datum: 07.01.2026

### Abschnitt 1 ALLGEMEIN

#### Unterabschnitt 1.1 Baustelleneinrichtung/-räumung

**1.1.10 Baustelle einrichten Sämtl.LV-Abschn.*Zufahrt vorh.**
*** Pauschalposition
StL-Nr. 1910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch
Leistungsbereichkatalog: 101

**1.1.20 Baustelle räumen Sämtl. LV-Abschn.**
*** Pauschalposition
StL-Nr. 1910111201
Baustelle von allen Geräten, Anlagen, Einrichtungen und
dgl. räumen. Benutzte Flächen und Wege entsprechend dem
ursprünglichen Zustand herrichten. Soweit nicht für
bestimmte Leistungen für das Räumen der Baustelle gesonderte Positionen im Leistungsverzeichnis enthalten
sind, gilt die Pauschale
für alle Leistungen sämtlicher Abschnitte des Leistungsverzeichnisses.
Menge: 1,000 Psch
Leistungsbereichkatalog: 101

*Hinweis: HINWEIS*
Hinweis zu Teilflächen an Schleusenanlagen

Bei den Wiesen- und Pflasterflächen handelt es sich nicht um zusammenhängende Großflächen.

Die angegebenen Massen beziehen sich auf einen Durchgang und verteilen sich pro Schleusenanlage auf bis zu 90 Teilflächen mit einer Größe von 5 bis 1.700 m².

Es sind nicht alle Flächen mit einem Großflächen- oder Aufsitzmäher erreichbar.

### Abschnitt 2 GRÜNPFLEGE ANLAGEN

#### Unterabschnitt 2.1 Schleuse / Pumpwerk Duisburg -Meiderich

**2.1.10 Wiesenfläche, eben b. flach geneigt, Randbereiche abmähen**
Wiesenfläche, eben bis flach geneigt mit
geeignetem Gerät vollständig abmähen.
Randbereiche, Bankette: 1,5 m Breite,
In den Flächen befindliche Leuchtenmasten, Schilder, Brunnenmeßrohre und Geländerpfosten mit einem geeigneten Gerät freistellen.
Die Flächen sind 4 X jährlich abzumähen. Siehe BB.
Pro Durchgang 14.600,0 m².
Menge: 175200,000 m2

**2.1.20 Mähgut aus 2.1.10. abräumen**
Grasschnitt sofort aufnehmen und einer umweltgerechten Verwertung zuführen.
Flächen und Massen wie Pos. 2.1.10.
Menge: 175200,000 m2

**2.1.30 Wiesenfläche, eben, abmähen**
Wiesenfläche, eben bis, mit geeignetem Gerät vollständig abmähen.
In den Flächen befindliche Leuchtenmasten, Schilder, Brunnenmeßrohre und Geländerpfosten mit einem geeigneten Gerät freistellen.
Die Flächen sind 2 X jährlich abzumähen. Siehe BB.
Pro Durchgang 6.265,0 m².
Erschwernisse durch größere Aufwuchshöhe sind einzukalkulieren.
Menge: 37500,000 m2

**2.1.40 Mähgut aus 2.1.30. abräumen**
Grasschnitt nach 2 bis 3 Tagen aufnehmen und einer umweltgerechten Verwertung zuführen.
Flächen und Massen wie Pos. 2.1.30.
Menge: 37500,000 m2

**2.1.50 Wiesenfläche, geneigt, abmähen**
Böschung mit einer Neigung von 1:1 bis 1:4, mit
geeignetem Gerät vollständig abmähen. In den Flächen befindliche Leuchtenmasten, Schilder, Brunnenmeßrohre und Geländerpfosten schadlos freistellen.
Die Anlagen sind 2 X jährlich abzumähen. Siehe BB.
Pro Durchgang 3.330,0 m².
Menge: 19980,000 m2

**2.1.60 Mähgut aus 2.1.50. abräumen**
Grasschnitt sofort aufnehmen und einer umweltgerechten Verwertung zuführen.
Flächen und Massen wie Pos. 2.1.50.
Menge: 19980,000 m2

**2.1.70 Treppenanlage reinigen und freistellen**
Treppenaufgänge von Aufwuchs jeglicher Art reinigen,
Unrat laden und einer umweltgerechten Verwertung zuführen. Angrenzendes Gras und Geäst auf einer Breite von 1,50 m beidseitig und 4,00 m Höhe zurückschneiden.
Die Anlagen sind 3 X jährlich im Mai, Juli und Oktober zu reinigen.
Pro Durchgang 38 St. Treppenanlagen in unterschiedlichen Längen. Siehe Anlage Treppenanlagen RHK und Ruhr
Menge: 342,000 St

**2.1.80 Verbundsteinpflaster reinigen**
Verbundsteinpflaster und Rasenkammersteine von Bewuchs
und Ablagerungen ( Schlamm, Boden u.a.) mit geeignetem
Gerät reinigen und einer umweltgerechten Verwertung zuführen.
Die Flächen sind 3 X jährlich zu reinigen. Siehe BB.
Pro Durchgang 17.740,0 m².
Menge: 159660,000 m2

**2.1.90 Verbundsteinpflaster reinigen, geneigte Fläche**
Verbundsteinpflasterböschung mit einer Neigung von 1:1
bis 1:4 komplett mit geeignetem Gerät von Bewuchs
und Ablagerungen reinigen und einer umweltgerechten Verwertung zuführen.
Die Flächen sind 3 X jährlich zu reinigen. Siehe BB.
Pro Durchgang 2.675,0 m².
Menge: 24075,000 m2

**2.1.100 Zaunanlage freistellen**
Auf den Grundstücken befindliche fest installierte
Stahlmattenzäune oder Schutzzäune beidseitig auf je 1m
Breite und 6,0 m Höhe freistellen und von teils starkem, Bewuchs befreien. Das anfallende Schnittgut und Strauchwerk
laden und einer umweltgerechten Verwertung zuführen.
Die Zäune sind einmalig im Juli freizustellen.
Pro Durchgang 1.170,0 m.
Menge: 3540,000 m

**2.1.110 Zaunanlage, Füllung Maschendraht freistellen**
Auf den Grundstücken befindliche fest installierte
Maschendrahtzäune oder Schutzzäune, beidseitig auf je 1,0 m
Breite und 6,0 m Höhe freistellen und von teils starkem
Bewuchs befreien. Das anfallende Schnittgut und Strauchwerk laden und einer umweltgerechten Verwertung zuführen.
Die Zäune sind einmalig im Juli freizustellen.
Pro Durchgang 540,0 m.
Menge: 1620,000 m

**2.1.120 Hecke schneiden**
Hecke, Höhe bis 2,0 m, Breite bis 1,0 m, schneiden.
Das anfallende Strauchwerk laden und einer umweltgerechten Verwertung zuführen.
Die Hecken sind im Juli zu schneiden.
Pro Durchgang 65,0 m.
Menge: 195,000 m

#### Unterabschnitt 2.2 Schleuse Oberhausen

**2.2.10 Wiesenfläche, eben b. flach geneigt, Randbereiche abmähen**
Wiesenfläche, eben bis flach geneigt mit geeignetem Gerät vollständig abmähen.
Randbereich, Bankette: 1,5 m Breite,
In den Flächen befindliche Leuchtenmasten, Schilder, Brunnenmeßrohre und Geländerpfosten mit einem geeigneten Gerät freistellen.
Die Flächen sind 4 X jährlich abzumähen. Siehe BB.
Pro Durchgang 15.425,0 m²
Menge: 185100,000 m2

**2.2.20 Mähgut aus 2.2.10. abräumen**
Grasschnitt sofort aufnehmen und einer umweltgerechten Verwertung zuführen.
Flächen und Massen wie Pos. 2.2.10.
Menge: 185100,000 m2

**2.2.30 Wiesenfläche, eben bis flach geneigt, abmähen**
Wiesenfläch, eben bis flach geneigt, mit geeignetem Gerät vollständig abmähen. In den Flächen befindliche Leuchtenmasten, Schilder, Brunnenmeßrohre und Geländerpfosten mit einem geeigneten Gerät freistellen.
Die Flächen sind 2 X jährlich abzumähen. Siehe BB.
Pro Durchgang 5.965,0 m².
Erschwernisse durch größere Aufwuchshöhe sind einzukalkulieren.
Menge: 35790,000 m2

**2.2.40 Mähgut aus 2.2.30. abräumen**
Grasschnitt nach 2 bis 3 Tagen aufnehmen und einer umweltgerechten Verwertung zuführen.
Flächen und Massen wie Pos. 2.2.30.
Menge: 35790,000 m2

**2.2.50 Wiesenfläche, geneigt, abmähen**
Böschung mit einer Neigung von 1:1 bis 1:4 mit geeignetem Gerät vollständig abmähen. In den Flächen befindliche Leuchtenmasten, Schilder, Brunnenmeßrohre und Geländerpfosten schadlos freistellen.
Die Anlagen sind 2 X jährlich abzumähen. Siehe BB.
Pro Durchgang 6.120,0 m².
Menge: 36720,000 m2

**2.2.60 Mähgut aus 2.2.50. abräumen**
Grasschnitt nach 2 bis 3 Tagen aufnehmen und einer umweltgerechten Verwertung zuführen.
Flächen und Massen wie Pos. 2.2.50.
Menge: 36720,000 m2

**2.2.70 Treppenanlage reinigen und freistellen**
Treppenaufgänge von Aufwuchs jeglicher Art säubern,
Unrat laden, abfahren und entsorgen. Angrenzendes Gras
und Geäst auf einer Breite von 1,5 m beidseitig und 4,0 m Höhe zurückschneiden.
Die Anlagen sind 3 X jährlich im Mai, Juli und Oktober zu reinigen,
Pro Durchgang 34 St. Treppenanlagen in unterschiedlichen Längen. Siehe Anlage Treppenanlagen RHK und Ruhr
Menge: 306,000 St

**2.2.80 Verbundsteinpflaster reinigen**
Verbundsteinpflaster und Rasenkammersteine von Bewuchs
und Ablagerungen (Schlamm, Boden, u.a.) mit geeignetem
Gerät vollständig reinigen und einer umweltgerechten Verwertung zuführen.
Erschwernisse durch in den Flächen befindliche Leuchtenmasten, Schilder, Brunnenmeßrohre und Geländerpfosten
Die Flächen sind 3 X jährlich zu reinigen. Siehe BB.
Je Durchgang 13.780,0 m².
Menge: 124020,000 m2

**2.2.90 Verbundsteinpflaster reinigen, geneigte Fläche**
Verbundsteinpflasterböschung mit einer Neigung von 1:1
bis 1:4 mit geeignetem Gerät von Bewuchs und Ablagerungen reinigen und einer umweltgerechten Verwertung zuführen.
Die Flächen sind 3 X jährlich zu reinigen. Siehe BB.
Pro Durchgang 620,0 m².
Menge: 5580,000 m2

**2.2.100 Zaunanlage freistellen**
Auf den Grundstücken befindliche fest installierte Stahlmattenzäune oder Schutzzäune beidseitig auf je 1m
Breite und 6,0 m Höhe freistellen und von teils starkem, Bewuchs befreien. Das anfallende Schnittgut und Strauchwerk laden und einer umweltgerechten Verwertung zuführen.
Die Zäune sind einmalig im Juli freizustellen.
Pro Durchgang 1.135,0 m.
Menge: 3405,000 m

**2.2.110 Asphaltfläche reinigen**
Reinigen von Asphaltflächen.
Es ist hauptsächlich mit Laub und Streugut zu rechnen.
Das Material aufnehmen und einer umweltgerechten Verwertung zuführen.
Die Flächen sind 1 X jährlich im November zu reinigen.
Pro Durchgang 4.670,0 m².
Menge: 14010,000 m2

#### Unterabschnitt 2.3 Ruhrschleuse Duisburg / Ruhrwehr Duisburg

**2.3.10 Wiesenfläche, eben b. flach geneigt, Randbereiche abmähen**
Wiesenfläche, eben bis flach geneigt,
mit geeignetem Gerät vollständig abmähen.
Randbereiche, Bankette: 1,5 m Breite,
In den Flächen befindliche Leuchtenmasten, Schilder, Brunnenmeßrohre und Geländerpfosten mit geeigneten Gerät freistellen.
Die Anlagen sind 4 X jährlich abzumähen. Siehe BB.
Pro Durchgang 8.400,0 m².
Menge: 100800,000 m2

**2.3.20 Mähgut aus 2.3.10. abräumen**
Grasschnitt sofort aufnehmen und einer umweltgerechten Verwertung zuführen.
Flächen und Massen wie Pos. 2.3.10.
Menge: 100800,000 m2

**2.3.30 Wiesenfläche, eben b. flach geneigt, abmähen**
Wiesenfläche, eben bis flach geneigt, mit geeignetem Gerät vollständig abmähen. In den Flächen befindliche Leuchtenmasten, Schilder, Brunnenmeßrohre und Geländerpfosten mit einem geeigneten Gerät freistellen.
Die Flächen sind 2 X jährlich abzumähen. Siehe BB.
Pro Durchgang 6.710,0 m².
Erschwernisse durch größere Aufwuchshöhe sind einzukalkulieren.
Menge: 40260,000 m2

**2.3.40 Mähgut aus 2.3.30. abräumen**
Grasschnitt nach 2 bis 3 Tagen aufnehmen und einer umweltgerechten Verwertung zuführen.
Flächen und Massen wie Pos. 2.3.30.
Menge: 40260,000 m2

**2.3.50 Wiesenfläche, geneigt, abmähen**
Böschung mit einer Neigung von 1:1 bis 1:4, mit geeignetem Gerät vollständig abmähen. In den Flächen befindliche Leuchtenmasten, Schilder, Brunnenmeßrohre und Geländerpfosten schadlos freistellen.
Die Anlagen sind 2 X jährlich im Juli und Oktober
abzumähen.
Pro Durchgang 900,0 m².
Menge: 5400,000 m2

**2.3.60 Mähgut aus 2.3.50. abräumen**
Grasschnitt nach 2 bis 3 Tagen aufnehmen und einer umweltgerechten Verwertung zuführen.
Flächen und Massen wie Pos. 2.3.50.
Menge: 5400,000 m2

**2.3.70 Treppenanlage/Landgangstege reinigen und freistellen**
Treppenanlage von Aufwuchs jeglicher Art reinigen, Material laden und einer umweltgerechten Verwertung zuführen. Angrenzendes Gras und Geäst auf einer Breite von 1,5 m beidseitig und 4,0 m Höhe zurückschneiden. Bewuchs unter Landgangstegen entfernen, Schnittgut/Unrat laden und einer umweltgerechten Verwertung zuführen.
Die Anlagen sind 3 X jährlich im Mai, Juli und Oktober
zu reinigen.
Pro Durchgang 52 St. Treppenanlagen in unterschiedlichen Längen. Siehe Anlage Treppenanlagen RHK und Ruhr
Menge: 468,000 St

**2.3.80 Verbundsteinpflaster reinigen**
Verbundsteinpflaster und Rasenkammersteine von Bewuchs
und Ablagerungen, wie z. B. Boden, Schlamm, u.a. mit geeignetem Gerät reinigen und einer umweltgerechten Verwertung zuführen.
Die Flächen sind 3 X jährlich zu reinigen. Siehe BB.
Pro Durchgang 11.890,0 m².
Menge: 107010,000 m2

**2.3.90 Natursteinpflaster reinigen, geneigte Fläche**
Natursteinpflasterböschungen mit einer Neigung von 1:1 bis 1:4 mit geeignetem Gerät volständig von Bewuchs und Ablagerungen reinigen und einer umweltgerechten Verwertung zuführen.
Die Flächen sind 3 X jährlich zu reinigen. Siehe BB.
Pro Durchgang 950,0 m².
Menge: 8550,000 m2

**2.3.100 Zaunanlage freistellen**
Auf den Grundstücken befindliche fest installierte
Stahlmattenzäune oder Schutzzäune beidseitig auf je 1m
Breite und 6,0 m Höhe freistellen und von teils starkem, Bewuchs befreien. Das anfallende Schnittgut und Strauchwerk
laden und einer umweltgerechten Verwertung zuführen.
Die Zäune sind einmalig im Juli freizustellen.
Pro Durchgang 1.200,0 m.
Menge: 3600,000 m

#### Unterabschnitt 2.4 Ruhrschleuse Mülheim -Raffelberg

**2.4.10 Treppenanlage reinigen und freistellen**
Treppenanlage von Aufwuchs jeglicher Art reinigen,
Material laden und einer umweltgerechten Verwertung zuführen. Angrenzendes Gras und Geäst auf einer Breite von 1,50 m beidseitig und 4,0 m Höhe zurückschneiden.
Die Anlagen sind 3 X jährlich zu reinigen. Siehe BB.
Pro Durchgang 5 St. Treppenanlagen in unterschiedlichen Längen. Siehe Anlage Treppenanlagen RHK und Ruhr
Menge: 45,000 St

**2.4.20 Verbundsteinpflaster reinigen**
Verbundsteinpflaster und Rasenkammersteine von Bewuchs
und Ablagerungen, wie z. B. Boden, Schlamm, u.a. mit geeignetem Gerät reinigen und einer umweltgerechten Verwertung zuführen.
Die Flächen sind 4 X jährlich zu reinigen. Siehe BB.
Pro Durchgang 5.400,0 m².
Menge: 64800,000 m2

**2.4.30 Zaunanlage freistellen**
Auf den Grundstücken befindliche fest installierte
Stahlmattenzäune oder Schutzzäune beidseitig auf je 1m
Breite und 6,0 m Höhe freistellen und von teils starkem, Bewuchs befreien. Das anfallende Schnittgut und Strauchwerk
laden und einer umweltgerechten Verwertung zuführen.
Die Zäune sind einmalig im Juli freizustellen.
Pro Durchgang 600,0 m.
Menge: 1800,000 m

#### Unterabschnitt 2.5 Baldusstraße in Duisburg

**2.5.10 Wiesenfläche, eben, Randbereiche abmähen**
Wiesenfläche, eben, mit geeignetem Gerät vollständig abmähen. In den Flächen befindliche Leuchtenmasten, Schilder, Brunnenmeßrohre und Geländerpfosten mit geeigneten Gerät freistellen.
Die Grünflächen sind 4 X jährlich abzumähen. Siehe BB.
Pro Durchgang 1.110,0 m².
Menge: 13320,000 m2

**2.5.20 Mähgut aus 2.5.10. abräumen**
Grasschnitt sofort aufnehmen und einer umweltgerechten Verwertung zuführen.
Flächen und Massen wie Pos. 2.5.10.
Menge: 13320,000 m2

**2.5.30 Wiesenfläche, eben, abmähen**
Wiesenfläche, eben bis, mit geeignetem Gerät vollständig abmähen.
In den Flächen befindliche Leuchtenmasten, Schilder, Brunnenmeßrohre und Geländerpfosten mit einem geeigneten Gerät freistellen.
Die Flächen sind 2 X jährlich abzumähen. Siehe BB.
Pro Durchgang 4.800,0 m².
Erschwernisse durch größere Aufwuchshöhe sind einzukalkulieren.
Menge: 28800,000 m2

**2.5.40 Mähgut aus 2.5.30. abräumen**
Grasschnitt nach 2 bis 3 Tagen aufnehmen und einer umweltgerechten Verwertung zuführen.
Flächen und Massen wie Pos. 2.5.30.
Menge: 28800,000 m2

**2.5.50 Wiesenfläche, geneigt, abmähen**
Böschung mit einer Neigung von 1:1 bis 1:4 mit
geeignetem Gerät vollständig abmähen. In den Flächen
befindliche Leuchtenmasten, Schilder, Brunnenmeßrohre und Zaunanlage schadlos freistellen.
Der Grünflächen sind 2 X jährlich abzumähen. Siehe BB.
Pro Durchgang 475,0 m².
Menge: 2850,000 m2

**2.5.60 Mähgut aus 2.5.50. abräumen**
Grasschnitt nach 2 bis 3 Tagen aufnehmen und einer umweltgerechten Verwertung zuführen.
Flächen und Massen wie Pos. 2.5.50.
Menge: 2850,000 m2

**2.5.70 Verbundsteinpflaster reinigen**
Verbundsteinpflaster und Rasenkammersteine von Bewuchs
und Ablagerungen, wie z. B. Boden, Schlamm, u.a. mit geeignetem Gerät reinigen und einer umweltgerechten Verwertung zuführen.
Die Flächen sind 3 X jährlich zu reinigen. Siehe BB.
Pro Durchgang 150,0 m².
Menge: 1350,000 m2

**2.5.80 Zaunanlage freistellen**
Auf den Grundstücken befindliche fest installierte
Stahlmattenzäune oder Schutzzäune beidseitig auf je 1m
Breite und 6,0 m Höhe freistellen und von teils starkem, Bewuchs befreien. Das anfallende Schnittgut und Strauchwerk
laden und einer umweltgerechten Verwertung zuführen.
Die Zäune sind einmalig im Juli freizustellen.
Pro Durchgang 185,0 m.
Menge: 555,000 m

**2.5.90 Treppenanlage reinigen und freistellen**
Treppenaufgänge von Aufwuchs jeglicher Art reinigen,
Unrat laden und einer umweltgerechten Verwertung zuführen. Angrenzendes Gras und Geäst auf einer Breite von 1,50 m beidseitig und 4,00 m Höhe zurückschneiden.
Die Anlagen sind 3 X jährlich im Mai, Juli und Oktober zu reinigen.
Pro Durchgang 3 St. Treppenanlagen in unterschiedlichen Längen. Siehe Anlage Treppenanlagen RHK und Ruhr
Menge: 27,000 St

#### Unterabschnitt 2.6 Hochwasser-Sperrtor Duisburg

**2.6.10 Wiesenfläche, eben, abmähen**
Wiesenfläche, eben, mit geeignetem Gerät vollständig abmähen. In den Flächen befindliche Leuchtenmasten, Schilder, Brunnenmeßrohre und Zaunanlagen mit einem geeigneten Gerät freistellen.
Der Hochwasserdeich ist 2 X jährlich abzumähen. Siehe BB.
Pro Durchgang 630,0 m².
Menge: 3780,000 m2

**2.6.20 Mähgut aus 2.6.10. abräumen**
Grasschnitt nach 2 bis 3 Tagen aufnehmen und einer umweltgerechten Verwertung zuführen.
Flächen und Massen wie Pos. 2.6.10.
Menge: 3780,000 m2

**2.6.30 Wiesenfläche, geneigt, abmähen**
Böschung mit einer Neigung von 1:1 bis 1:4 mit geeignetem Gerät vollständig abmähen. In den Flächen befindliche Leuchtenmasten, Schilder, Brunnenmeßrohre und Zaunanlagen mit einem geeigneten Gerät schadlos freistellen.
Der Hochwasserdeich ist 2 X jährlich abzumähen. Siehe BB.
Pro Durchgang 950,0 m².
Menge: 5700,000 m2

**2.6.40 Mähgut aus 2.6.30. abräumen**
Grasschnitt nach 2 bis 3 Tagen aufnehmen und einer umweltgerechten Verwertung zuführen.
Flächen und Massen wie Pos. 2.6.30.
Menge: 5700,000 m2

**2.6.50 Treppenanlage reinigen und freistellen**
Treppenaufgänge von Aufwuchs jeglicher Art säubern,
Unrat laden, abfahren und entsorgen. Angrenzendes Gras
und Geäst auf einer Breite von 1,5 m beidseitig und 4,0 m Höhe zurückschneiden.
Die Zäune sind 2 X jährlich im Zuge der Mäharbeiten
an den Hochwasserdeichen zu reinigen.
Pro Durchgang 4 St. Treppenanlagen in unterschiedlichen Längen. Siehe Anlage Treppenanlagen RHK und Ruhr.
Menge: 36,000 St

**2.6.60 Verbundsteinpflaster reinigen**
Verbundsteinpflaster und Rasenkammersteine von Bewuchs
und Ablagerungen ( Schlamm, Boden u.a.) mit geeignetem
Gerät reinigen und einer umweltgerechten Verwertung zuführen.
Die Pflaster ist 2 X jährlich im Zuge der Mäharbeiten
an den Hochwasserdeichen zu reinigen.
Pro Durchgang 500,0 m².
Menge: 3000,000 m2

**2.6.70 Zaunanlage freistellen**
Auf den Grundstücken befindliche fest installierte
Stahlmattenzäune oder Schutzzäune beidseitig auf je 1m
Breite freistellen und von, teils starkem, Bewuchs
befreien. Das anfallende Schnittgut und Strauchwerk
laden und einer umweltgerechten Verwertung zuführen.
Die Zäune sind 2 X jährlich im Zuge der Mäharbeiten
an den Hochwasserdeichen zu reinigen.
Pro Durchgang 45,0 m.
Menge: 270,000 m

#### Unterabschnitt 2.7 Trennwand RHK km 2,700, Nordseite

**2.7.10 Bewuchs zurückschneiden, ebene Fläche, H. 5,0 m**
Mauerkrone der Trennwand von Aufwuchs, wie z. B. Stockausschlag, Moos und Gräsern, mit geeignetem Gerät zurückschneiden/entfernen, Material aufnehmen und einer umweltgerechten Verwertung zuführen.
Abmessungen Mauerkrone:
Länge: ca. 110,0 m
Breite: ca. 1,5 m (Mittelwert)
Höhe Mauerkrone: < 3,0 m (unterschiedliche Höhen)
An die Wandfläche angrenzender Efeu/Wilder Wein ist nur in Teilen zu entfernen.
Die Flächen sind 1 X jährlich im Juni zurückzuschneiden.
Fläche pro Durchgang: 154,0 m²
Menge: 462,000 m2

#### Unterabschnitt 2.8 Widerlager RHK km 4,530, Südseite

**2.8.10 Bewuchs zurückschneiden, ebene Fläche**
Mauerkrone des Widerlagers von Aufwuchs, wie z. B. Stockausschlag, Moos und Gräsern, mit geeignetem Gerät zurückschneiden/entfernen, Material aufnehmen und einer umweltgerechten Verwertung zuführen.
Abmessungen Mauerkrone:
Länge: ca. 15,0 m
Breite: ca. 3,0 m (Mittelwert)
An die Wandfläche angrenzender Efeu/Wilder Wein ist nur in Teilen zu entfernen.
Die Flächen sind 1 X jährlich im Juni zurückzuschneiden.
Fläche pro Durchgang: 45,0 m²
Menge: 135,000 m2

### Abschnitt 3 GRÜNPFLEGE STRECKE

#### Unterabschnitt 3.1 Hochwasserdeich Duisburg - RHK km 0,959 -1,800

**3.1.10 Wiesenfläche, eben bis flach geneigt, abmähen**
Wiesenfläche, eben bis flach geneigt, mit geeignetem Gerät vollständig abmähen. In den Flächen befindliche Leuchtenmasten, Schilder, Brunnenmeßrohre und Zaunanlagen mit einem geeigneten Gerät freistellen.
Der Hochwasserdeich ist 2 X jährlich abzumähen. Siehe BB.
Pro Durchgang 8.000,0 m².
Menge: 48000,000 m2

**3.1.20 Mähgut aus 3.1.10. abräumen**
Grasschnitt nach 2 bis 3 Tagen aufnehmen und einer umweltgerechten Verwertung zuführen.
Flächen und Massen wie Pos. 3.1.10
Menge: 48000,000 m2

**3.1.30 Wiesenfläche, geneigt, abmähen**
Böschung mit einer Neigung von 1:1 bis 1:4 mit geeignetem Gerät vollständig abmähen. In den Flächen befindliche Leuchtenmasten, Schilder, Brunnenmeßrohre und Zaunanlagen mit einem geeigneten Gerät schadlos freistellen.
Der Hochwasserdeich ist 2 X jährlich abzumähen. Siehe BB.
Pro Durchgang 18.500,0 m².
Menge: 111000,000 m2

**3.1.40 Mähgut aus 3.1.30 abräumen**
Grasschnitt nach 2 bis 3 Tagen aufnehmen und einer umweltgerechten Verwertung zuführen.
Flächen und Massen wie Pos. 3.1.30.
Menge: 111000,000 m2

**3.1.50 Zaunanlage freistellen**
Auf den Grundstücken befindliche fest installierte
Stahlmattenzäune oder Schutzzäune beidseitig auf je 1m
Breite freistellen und von, teils starkem, Bewuchs
befreien. Das anfallende Schnittgut und Strauchwerk
laden und einer umweltgerechten Verwertung zuführen.
Die Zäune sind 2 X jährlich im Zuge der Mäharbeiten
an den Hochwasserdeichen zu reinigen.
Pro Durchgang 515,0 m.
Menge: 3090,000 m

**3.1.60 Obstwiese, eben bis flach geneigt, abmähen**
Wiesenfläche, eben bis flach geneigt, mit geeignetem Gerät vollständig abmähen. Das langgewachsene Gras abräumen und einer umweltgerechten Verwertung zuführen.
In den Flächen befindliche Leuchtenmasten, Schilder, Brunnenmeßrohre und Zaunanlage mit einem geeigneten
Gerät freistellen.
Es befinden sich Bienenstöcke innerhalb der Wiesenfläche.
Ort: Rhein-Herne-Kanal km 1,850, Südseite.
Die Fläche ist 2 X jährlich im Juli und Oktober zu mähen.
Siehe BB. Pro Durchgang 2.100,0 m².
Menge: 12600,000 m2

**3.1.70 Treppenanlage reinigen und freistellen**
Treppenanlage von Aufwuchs jeglicher Art reinigen und freistellen, Material laden und einer umweltgerechten Verwertung zuführen. Angrenzendes Gras und Geäst auf einer Breite von 1,50 m beidseitig und 4,0 m Höhe zurückschneiden.
Die Anlagen sind 2 X jährlich im Zuge der Mäharbeiten
an den Hochwasserdeichen zu reinigen. Siehe BB.
Pro Durchgang 1 St. Treppenanlage.
Siehe Anlage Treppenanlagen RHK und Ruhr
Menge: 6,000 St

**3.1.80 Leuchtenmasten freistellen**
Strauchwerk um Leuchtenmasten im vom AG benannten
Bereich nach Wahl des AN zurückschneiden und einer umweltgerechten Verwertung zuführen.
Es handelt sich überwiegend um Brombeeren
und einjährigen Aufwuchs.
Stängeldurchmesser bis 4 cm.
Ort: Verbindungskanal
Die Anlagen sind 2 X jährlich im Zuge der Mäharbeiten
an den Hochwasserdeichen zu reinigen. Siehe BB.
Pro Durchgang 680,0 m².
Menge: 4080,000 m2

**3.1.90 Schüttsteine freistellen**
Schüttsteine am wasserseitigen Böschungsfuß in der Wasserwechselzone freistellen.
Es ist mit Brombeer- und Neophytenbewuchs, sowie einjährigen Gehölzen zu rechnen. Diese sind zu entfernen und einer umweltgerechten Verwertung zuführen.
Die Breite der Steinschüttung beträgt 2,00 m - 3,00 m.
Der Bewuchs ist in 5,00 m - 20,00 m langen Teilbereichen der Deichstrecke zu entfernen.
Die Schüttsteine sind 2 X jährlich im Zuge der Mäharbeiten
an den Hochwasserdeichen freizustellen. Siehe BB.
Bewachsener Bereich ca. 600,0 m.
Gesamtlänge Deichstrecke ca. 840,0 m.
Menge: 3600,000 m

#### Unterabschnitt 3.2 Hochwasserdeich Mülheim - Ruhr km 6,650 -7,710

**3.2.10 Wiesenfläche, eben bis flach geneigt, abmähen**
Wiesenfläche, eben bis flach geneigt, mit geeignetem Gerät vollständig abmähen. In den Flächen befindliche Leuchtenmasten, Schilder, Brunnenmeßrohre und Geländerpfosten mit einem geeigneten Gerät freistellen.
Der Hochwasserdeich ist 2 X jährlich abzumähen. Siehe BB.
Pro Durchgang 13.900,0 m².
Menge: 83400,000 m2

**3.2.20 Mähgut aus 3.2.10. abräumen**
Grasschnitt nach 2 bis 3 Tagen aufnehmen und einer umweltgerechten Verwertung zuführen.
Flächen und Massen wie Pos. 3.2.10.
Menge: 83400,000 m2

**3.2.30 Wiesenfläche, geneigt, abmähen**
Böschung mit einer Neigung von 1:1 bis 1:4 mit geeignetem Gerät vollständig abmähen. In den Flächen befindliche Leuchtenmasten, Schilder, Brunnenmeßrohre und Zaunanlagen mit einem geeigneten Gerät schadlos freistellen.
Der Hochwasserdeich ist 2 X jährlich abzumähen. Siehe BB.
Pro Durchgang 17.720,0 m².
Menge: 106320,000 m2

**3.2.40 Mähgut aus 3.2.30. abräumen**
Grasschnitt nach 2 bis 3 Tagen aufnehmen und einer umweltgerechten Verwertung zuführen.
Flächen und Massen wie Pos. 3.2.30.
Menge: 106320,000 m2

**3.2.50 Treppenanlage reinigen und freistellen**
Treppenanlage von Aufwuchs jeglicher Art reinigen und freistellen, Material laden und einer umweltgerechten Verwertung zuführen. Angrenzendes Gras und Geäst auf einer Breite von 1,5 m beidseitig und 4,0 m Höhe zurückschneiden.
Die Anlagen sind 2 X jährlich im Zuge der Mäharbeiten
an den Hochwasserdeichen zu reinigen. Siehe BB.
Pro Durchgang 3 St. Treppenanlagen in unterschiedlichen Längen. Siehe Anlage Treppenanlagen RHK und Ruhr
Menge: 18,000 St

**3.2.60 Schüttsteine freistellen**
Schüttsteine am wasserseitigen Böschungsfuß in der Wasserwechselzone freistellen.
Es ist mit Brombeer- und Neophytenbewuchs, sowie einjährigen Gehölzen zu rechnen. Diese sind zu entfernen und einer umweltgerechten Verwertung zuführen.
Die Breite der Steinschüttung beträgt 2,00 m - 3,00 m.
Der Bewuchs ist in 5,00 m - 20,00 m langen Teilbereichen der Deichstrecke zu entfernen.
Die Schüttsteine sind 2 X jährlich im Zuge der Mäharbeiten
an den Hochwasserdeichen freizustellen. Siehe BB.
Bewachsene Deichstrecke ca. 600,0 m
Gesamtlänge Deichstrecke ca. 1.000,0 m.
Menge: 3600,000 m

**3.2.70 Fachgerechte u. vollst. Beseitigung von Neophyten**
Fachgerechte und vollständige Beseitigung von Neophyten aus
Schüttsteindeckwerken, Uferböschungen, Wiesenflächen und Gehölzflächen im Bereich von Rhein-Herne-Kanal und Ruhr.
Mähen der betroffenen Flächen und anschließendes
Laden, Abfahren und einer umweltgerechten Verwertung zuführen. Die Verwertung des Materials ist nachzuweisen.
Nicht alle Bereiche sind mit Großgeräten zu erreichen. Handarbeit ist in die Pos. einzukalkulieren.
Abschneiden der kompletten oberirdischen Pflanzenteile
durch sachkundige Facharbeiter.
Ausführung auf Klein- und Einzelflächen.
Pro Durchgang ca. 500,0 m².
Menge: 1500,000 m2

**3.2.80 Böschung freistellen**
Wasserseitige Böschung der Deichstrecke von Sträuchern, Stockausschlägen und Brombeeren freistellen. Von Böschungsober- bis Böschungsunterkante bodennah abschneiden. Schnittgut aufnehmen und einer umweltgerechten Verwertung zuführen.
Die Flächen sind 2 X jährlich im Juli und Oktober zu bearbeiten. Pro Durchgang 4.900,0 m².
Ruhr km 6,200 - 6,620 Nordufer,
Ruhr km 6,600 - 6,720 Südufer.
Menge: 29400,000 m2

#### Unterabschnitt 3.3 Rhein-Herne-Kanal km 2,080 - 3,000

**3.3.10 Wiesenfläche, eben bis flach geneigt, abmähen**
Wiesenfläche, eben bis flach geneigt, mit geeignetem Gerät vollständig abmähen. In den Flächen befindliche Leuchtenmasten, Schilder, Brunnenmeßrohre und Zaunanlagen mit einem geeigneten Gerät freistellen.
Die Wiesenflächen sind 2 X jährlich abzumähen. Siehe BB.
Pro Durchgang 2.800,0 m².
Menge: 16800,000 m2

**3.3.20 Mähgut aus 3.3.10. abräumen**
Grasschnitt nach 2 bis 3 Tagen aufnehmen und einer umweltgerechten Verwertung zuführen.
Flächen und Massen wie Pos. 3.3.10.
Menge: 16800,000 m2

#### Unterabschnitt 3.4 Rhein-Herne-Kanal km 6,300 - 8,000

**3.4.10 Wiesenfläche, eben bis 1:1 geneigt, abmähen**
Fläche beidseitig des Weges mit geeigneten Geräten abmähen.
In den Flächen befindliche Leuchtenmasten, Schilder,
Brunnenmeßrohre und Geländerpfosten schadlos freistellen.
Arbeitsbereich: Spundwand bis Dammfuß,
Die Flächen sind 3 X jährlich zu abzumähen. Siehe BB.
Pro Durchgang 14.500 m².
Menge: 130500,000 m2

**3.4.20 Mähgut aus 3.4.10. abräumen**
Grasschnitt nach 2 bis 3 Tagen aufnehmen und einer umweltgerechten Verwertung zuführen.
Flächen und Massen wie Pos. 3.4.10.
Menge: 130500,000 m2

#### Unterabschnitt 3.5 Rhein-Herne-Kanal km 8,300 - 8,800

**3.5.10 Wiesenfläche, geneigt, abmähen**
Fläche mit einer Neigung bis 1:1 mit geeigneten Geräten vollständig abmähen.
In den Flächen befindliche Leuchtenmasten, Schilder,
Brunnenmeßrohre und Geländerpfosten schadlos freistellen.
Arbeitsbereich: Spundwand bis Dammfuß
Die Wiesenflächen sind 3 X jährlich abzumähen. Siehe BB.
Pro Durchgang 4.450,0 m².
Menge: 40050,000 m2

**3.5.20 Mähgut aus 3.5.10. abräumen**
Grasschnitt nach 2 bis 3 Tagen aufnehmen und einer umweltgerechten Verwertung zuführen.
Flächen und Massen wie Pos. 3.5.10.
Menge: 40050,000 m2

**3.5.30 Hecke schneiden**
Hecke schneiden,
Höhe bis 2,0 m, Breite bis 1,0 m
Das anfallende Strauchwerk laden und einer umweltgerechten Verwertung zuführen.
Die Hecken sind im Juli zu schneiden.
Pro Durchgang 210,0 m.
Menge: 630,000 m

#### Unterabschnitt 3.6 Rhein-Herne-Kanal km 10,780 - 12,300

**3.6.10 Wiesenfläche, geneigt, abmähen**
Wiesenfläche mit einer Neigung bis 1:1 mit geeigneten Geräten abmähen oder mulchen. Brombeerbestände können gemulcht werden.
In den Flächen befindliche Leuchtenmasten, Schilder, Brunnenmeßrohre und Geländerpfosten schadlos freistellen.
Die Wiesenflächen sind 1 X jährlich im September abzumähen. Siehe BB.
Pro Durchgang 31.100,0 m².
Menge: 93300,000 m2

**3.6.20 Mähgut aus 3.6.10. abräumen**
Grasschnitt nach 2 bis 3 Tagen aufnehmen und einer umweltgerechten Verwertung zuführen.
Flächen und Massen wie Pos. 3.6.10.
Menge: 93300,000 m2

#### Unterabschnitt 3.7 Rhein-Herne-Kanal km 14,000 - 15,000

**3.7.10 Wiesenfläche, geneigt, abmähen**
Fläche mit einer Neigung bis 1:1 komplett mit geeignetem Gerät vollständig abmähen. In den Flächen befindliche Leuchtenmasten, Schilder, Brunnenmeßrohre und Geländerpfosten schadlos freistellen.
Die Flächen sind 1 X jährlich abzumähen. Siehe BB.
4 St. Einzelflächen mit je 1.750,0 m².
Pro Durchgang 7.000,0 m².
Menge: 21000,000 m2

**3.7.20 Mähgut abräumen, eben bis geneigt**
Grasschnitt nach 2 bis 3 Tagen aufnehmen und einer umweltgerechten Verwertung zuführen.
Flächen und Massen wie Pos. 3.7.10.
Menge: 21000,000 m2

### Abschnitt 4 GRÜNPFLEGE DÜKERANLAGEN

#### Unterabschnitt 4.1 Hauptsammler Oberhausen

**4.1.10 Wiesenfläche, eben bis flach geneigt, abmähen**
Wiesenfläche, eben bis flach geneigt, mit geeignetem Gerät vollständig abmähen. In den Flächen befindliche Gehölze, sowie Leuchtenmasten, Schilder, Brunnenmeßrohre und Geländerpfosten mit geeignetem Gerät freistellen.
Die Flächen sind 2 X jährlich abzumähen. Siehe BB.
Pro Durchgang 1.300,0 m².
Menge: 7800,000 m2

**4.1.20 Mähgut aus 4.1.10. abräumen**
Grasschnitt aufnehmen und einer umweltgerechten Verwertung zuführen.
Flächen und Massen wie Pos. 4.1.10.
Menge: 7800,000 m2

**4.1.30 Zufahrtsrampe reinigen und freistellen**
Asphaltrampe der Zufahrt zur Dükeranlage mit geeignetem Gerät von Bewuchs, Laub und Ablagerungen freistellen/reinigen und aufgenommenes Material einer umweltgerechten Verwertung zuführen.
Angrenzendes Strauchwerk auf 1,0 m Breite und bis zu 6,0 m Höhe zurückschneiden.
Die Rampe ist 2 X jährlich im Juni und September zu reinigen. Siehe BB.
Pro Durchgang 150,00 m².
Menge: 900,000 m2

#### Unterabschnitt 4.2 Läppkesmühlenbach Düker

**4.2.10 Wiesenfläche, geneigt, abmähen**
Böschung mit einer Neigung von 1:1 bis 1:4 mit geeignetem Gerät abmähen. In den Flächen befindliche Gehölze, sowie Leuchtenmasten, Schilder, Brunnenmeßrohre und Geländerpfosten schadlos freistellen.
Die Flächen sind 2 X jährlich abzumähen. Siehe BB.
Pro Durchgang 500,00 m².
Menge: 3000,000 m2

**4.2.20 Mähgut aus 4.2.10. abräumen**
Grasschnitt aufnehmen und einer umweltgerechten Verwertung zuführen.
Flächen und Massen wie Pos. 4.2.10.
Menge: 3000,000 m2

**4.2.30 Verbundsteinpflaster reinigen, geneigte Fläche**
Verbundsteinpflasterböschung mit einer Neigung von 1:1 bis 1:4 mit geeignetem Gerät vollständig von Bewuchs und Ablagerungen reinigen und aufgenommenes Material einer umweltgerechten Verwertung zuführen.
Die Flächen sind 2 X jährlich im Juni und September zu reinigen. Siehe BB.
Pro Durchgang 500,00 m².
Menge: 3000,000 m2

**4.2.40 Treppenanlage reinigen**
Treppenanlage von Aufwuchs jeglicher Art reinigen, Material laden und einer umweltgerechten Verwertung zuführen. Angrenzendes Gras und Geäst auf einer Breite von 1,5 m beidseitig und 4,0 m Höhe zurückschneiden.
Die Treppenanlagen sind 2 X jährlich im Juni und September zu reinigen.
Pro Durchgang 7 St. Treppenanlagen in unterschiedlichen Längen. Siehe Anlage Treppenanlagen RHK und Ruhr
Menge: 42,000 St

#### Unterabschnitt 4.3 Pausmühlenbach Düker

**4.3.10 Bewuchs zurückschneiden, ebene Fläche**
Strauchwerk mit geeignetem Gerät zurückschneiden, Schnittgut aufnehmen und einer umweltgerechten Verwertung zuführen.
Die Flächen sind 2 X jährlich im Juni ud September zurückzuschneiden. Siehe BB.
Pro Durchgang 1.000,0 m².
Menge: 6000,000 m2

**4.3.20 Bewuchs zurückschneiden, geneigte Fläche**
Strauchwerk und Gräser an Böschungen mit einer Neigung von 1:1 bis 1:4 mit geeignetem Gerät zurückschneiden, Schnittgut aufnehmen und einer umweltgerechten Verwertung zuführen.
Die Flächen sind 2 X jährlich im Juni und September zurückzuschneiden. Siehe BB.
Pro Durchgang 400,0 m².
Menge: 2400,000 m2

**4.3.30 Treppenanlage reinigen und freistellen**
Treppenanlage von Aufwuchs jeglicher Art reinigen und freistellen, Material laden und einer umweltgerechten Verwertung zuführen. Angrenzendes Gras und Geäst auf einer Breite von 1,5 m beidseitig und 4,0 m Höhe zurückschneiden.
Die Treppenanlagen sind 2 X jährlich im Juni und September zu reinigen.
Pro Durchgang 4 St. Treppenanlagen in unterschiedlichen Längen. Siehe Anlage Treppenanlagen RHK und Ruhr
Menge: 24,000 St

**4.3.40 Zaunanlage freistellen**
Auf den Grundstücken befindliche fest installierte Stahlmattenzäune oder Schutzzäune beidseitig auf je 1m
Breite und 6,0 m Höhe freistellen und von teils starkem Bewuchs freistellen. Das anfallende Schnittgut und Strauchwerk
laden und und einer umweltgerechten Verwertung zuführen.
Die Zäune sind 2 X jährlich im Juni und September freizustellen. Siehe BB.
Pro Durchgang 20,0 m.
Menge: 120,000 m

#### Unterabschnitt 4.4 Berne Düker

**4.4.10 Wiesenfläche, geneigt, abmähen**
Böschung mit einer Neigung von 1:1 bis 1:4 mit geeignetem Gerät abmähen. In den Flächen befindliche Gehölze, sowie Leuchtenmasten, Schilder, Brunnenmeßrohre und Geländerpfosten schadlos freistellen.
Die Flächen sind 2 X jährlich abzumähen. Siehe BB.
Pro Durchgang 170,00 m².
Menge: 1020,000 m2

**4.4.20 Mähgut aus 4.4.10.abräumen**
Grasschnitt aufnehmen und einer umweltgerechten Verwertung zuführen.
Flächen und Massen wie Pos. 4.4.10.
Menge: 1020,000 m2

**4.4.30 Verbundsteinpflaster reinigen, geneigte Fläche**
Verbundsteinpflasterböschung mit einer Neigung von 1:1 bis 1:4 mit geeignetem Gerät vollständig von Bewuchs und Ablagerungen reinigen und aufgenommenes Material einer umweltgerechten Verwertung zuführen.
Die Flächen sind 2 X jährlich im Juni und September zu reinigen.
Pro Durchgang 3.080,0 m².
Menge: 18400,000 m2

**4.4.40 Treppenanlage reinigen**
Treppenanlage von Aufwuchs jeglicher Art reinigen und freistellen, Material laden und einer umweltgerechten Verwertung zuführen. Angrenzendes Gras auf einer Breite von 1,5 m beidseitig zurückschneiden.
Die Treppenanlagen sind 2 X jährlich im Juni und September zu reinigen.
Pro Durchgang 6 St. Treppenanlagen in unterschiedlichen Längen. Siehe Anlage Treppenanlagen RHK und Ruhr
Menge: 36,000 St

**4.4.50 Bewuchs zurückschneiden, ebene Fläche**
An die Pflasterflächen angrenzendes Strauchwerk mit geeignetem Gerät zurückschneiden, Schnittgut aufnehmen und einer umweltgerechten Verwertung zuführen.
Breite bis 1,0 m, Höhe bis 2,0 m.
Die Flächen sind 2 X jährlich im Juni und September zurückzuschneiden.
Pro Durchgang 170,0 m.
Menge: 1020,000 m

**4.4.60 Zaunanlage freistellen**
Auf den Grundstücken befindliche fest installierte
Stahlmattenzäune oder Schutzzäune beidseitig auf je 1m
Breite und 6,0 m Höhe freistellen und von teils starkem Bewuchs befreien. Das anfallende Schnittgut und Strauchwerk
laden und einer umweltgerechten Verwertung zuführen.
Die Zäune sind einmalig im Juli freizustellen.
Pro Durchgang 60,0 m.
Menge: 180,000 m

#### Unterabschnitt 4.5 Kleine Emscher Düker

**4.5.10 Verbundsteinpflaster reinigen**
Verbundsteinpflaster von Bewuchs und Ablagerungen, wie z. B. Boden, Schlamm, u.a. mit geeignetem Gerät reinigen und aufgenommes Material einer umweltgerechten Verwertung zuführen.
Die Flächen sind 2 X jährlich im Juni und September zu reinigen.
Pro Durchgang 1.585,0 m².
Menge: 9510,000 m2

**4.5.20 Treppenanlage reinigen**
Treppenanlage von Aufwuchs jeglicher Art reinigen und freistellen, Material laden und einer umweltgerechten Verwertung zuführen. Angrenzendes Gras auf einer Breite von 1,5 m beidseitig zurückschneiden.
Länge: 7,0 m
Die Treppenanlage ist 2 X jährlich im Juni und September zu reinigen.
Menge: 6,000 St
